# Neubau Sportheim
Auftragserteilung (GAEB DA 2000 1.2, DA86)
Währung: EUR
Auftraggeber: Georg Dangl, E-Mail info@dangl-it.com
Erstellt mit: Dangl GAEB Tool - www.dangl-it.com - Version 1.6.1, Dangl.AVA.Converter www.dangl-it.com V2.0.1 ©2019, 07.01.2019

## Leistungsverzeichnis
Datum: 07.01.2019

*Hinweis: Abgabe bis 15. August*
Dies ist ein Beispielprojekt

### 01 Hauptgebäude

#### 01.01 Allgemein

**01.01.001 Baustelleneinrichtung**
Einrichtung der Baustelle inkl. Kran
Menge: 1 Psch; EP: 800; GB: 800

Summe 01.01 Allgemein: 800; USt %: 19; Summe brutto: 952

Summe 01 Hauptgebäude: 800; USt %: 19; Summe brutto: 952

### 02 Bauleistungen

#### 02.02 Erd- und Rohbau

**02.02.001 Aushub**
Aushub für Baugrube
Menge: 950 m³; EP: 9; GB: 8550

**02.02.002 Wiederverfüllen**
Wiederverfüllen von nicht entsorgtem Material, anfüllen an zu errichtendes Gebäude
Menge: 600 m³; EP: 6; GB: 3600

**02.02.003 Entsorgung Aushub**
Entsorgung von überschüssigem Aushub, ohne Verunreinigungen
Menge: 350 m³; EP: 12; GB: 4200

**02.02.004 Decken, Stahlbeton**
Menge: 800 m²; EP: 40; GB: 32000

**02.02.005 Wand, 20cm, Stahlbeton**
Menge: 240 m²; EP: 35; GB: 8400

Summe 02.02 Erd- und Rohbau: 56750; USt %: 19; Summe brutto: 67532,5

Summe 02 Bauleistungen: 56750; USt %: 19; Summe brutto: 67532,5

Summe LV: 57550; USt %: 19; Summe brutto: 68484,5

## Rechtevermerke in der Datei

Created with Dangl GAEB Tool, Copyright 2013 - 2019 Dangl IT GmbH, www.dangl-it.com, Version 1.6.1 (Built: 02.01.2019 20:25)
